# Cortina de cristal, modelo Azur de Saxun. Abatible

- Propiedad del archivo: CONSTRUNARIO
- Formato: FIEBDC-3/2012
- Programa: Construnario Versión 3.51
- Fecha de los precios: 13/03/2023
- Divisa: EUR

**70300** m2 Cortina de cristal, modelo Azur de Saxun. Abatible
Las cortinas de cristal Azur son cerramientos de tipo deslizante y abatible, para balcones, terrazas y porches. Una solución sencilla y elegante que permite cerrar o abrir completamente un espacio. Están compuestas por hojas de vidrio independientes, sin perfiles de aluminio verticales, con la capacidad de deslizar y abaratirse hacia uno de los extremos del cerramiento, quedan apiladas en este. Por sus características, son muy versátiles a la hora de adaptarse a una gran variedad de tipologías de fachada y, además, posibilitan la limpieza de los cristales desde el interior, de una forma cómoda y segura.
