# Central de detección de incendios convencional, referencia MZXC+ de Zettler. 4 zonas. Permite conectar equipamiento I.S

- Propiedad del archivo: CONSTRUNARIO
- Formato: FIEBDC-3/2012
- Programa: Construnario Versión 3.51
- Fecha de los precios: 14/03/2023
- Divisa: EUR

**508032002EA** u Central de detección de incendios convencional, referencia MZXC+ de Zettler. 4 zonas. Permite conectar equipamiento I.S.
Precio: 525.18
Central de detección de incendios convencional MXC+, de 4 zonas; fabricada en carcasa metálica y certificada para conexión de equipos intrinsecamente seguros mediante aislador galvánico. Posibilidad de conexión de un panel repetidor. Certificada según EN54. Con fuente de alimentación/cargador integrado.

## Otros textos del archivo
- BSI KM95744 Thorn Sub-licence 20-12-2010
