# Digital LHD ProReact de 88°C con cubierta exterior de nailon de Zettler. Pedidos en múltiplos de 500m

- Propiedad del archivo: CONSTRUNARIO
- Formato: FIEBDC-3/2012
- Programa: Construnario Versión 3.51
- Fecha de los precios: 14/03/2023
- Divisa: EUR

**516016050** u Digital LHD ProReact de 88°C con cubierta exterior de nailon de Zettler. Pedidos en múltiplos de 500m
Precio: 4.09
Cable térmico digital LHD 88º con cubierta de Nylon. En bobinas de 500 metros
