# Cable líder de 4 núcleos y protección para cable analógico. Digital LHD de Zettler. Bobina 100m

- Propiedad del archivo: CONSTRUNARIO
- Formato: FIEBDC-3/2012
- Programa: Construnario Versión 3.51
- Fecha de los precios: 14/03/2023
- Divisa: EUR

**516016121** u Cable líder de 4 núcleos y protección para cable analógico. Digital LHD de Zettler. Bobina 100m
Precio: 230.93
Cable apantallado de 4 conductores LHD Analógico / Digital (bobina 100m)
