# Conector ZETTLER SensorLaser Plus Steel. Sensor metálico, referencia SL-CCSM de Zettler

- Propiedad del archivo: CONSTRUNARIO
- Formato: FIEBDC-3/2012
- Programa: Construnario Versión 3.51
- Fecha de los precios: 14/03/2023
- Divisa: EUR

**516016323C** u Conector ZETTLER SensorLaser Plus Steel. Sensor metálico, referencia SL-CCSM de Zettler
Precio: 496.38
ZX SensorLaser™ Plus Conector Cable Sensor metálico, mod. SL-CCSM.
