# ZETTLER SensorLaser Plus 10/1 - 10 km, 1 cable sensor, referencia SL101 de Zettler

- Propiedad del archivo: CONSTRUNARIO
- Formato: FIEBDC-3/2012
- Programa: Construnario Versión 3.51
- Fecha de los precios: 14/03/2023
- Divisa: EUR

**516016464** u ZETTLER SensorLaser Plus 10/1 - 10 km, 1 cable sensor, referencia SL101 de Zettler
Precio: 72410.53
ZX SensorLaser™ Plus 10/1 - 10km range, 1 sensor cable, mod. SL101. Sistema de deteción lineal del rango de 10km con un cable sensor
