# Carcasa de barrera EX, referencia DX070 de Zettler

- Propiedad del archivo: CONSTRUNARIO
- Formato: FIEBDC-3/2012
- Programa: Construnario Versión 3.51
- Fecha de los precios: 14/03/2023
- Divisa: EUR

**517001248** u Carcasa de barrera EX, referencia DX070 de Zettler
Precio: 145.13
Las carcasas MTL DX070 alojan el módulo EXI800 (espacio de 20 mm), el aislador galvánico Pepperl & Fuchs, KFDO- CS-Ex1.54 (espacio de 20 mm) y el controlador de sirena I.S. MTL5525 (espacio de 16.2 mm). Controlador de sirena (paso de 16,2 mm). Las unidades están montadas en un carril DIN de 70 mm de ancho. Las carcasas se seleccionan normalmente en función del número de unidades que vayan a alojar.
