# Módulo aislador de cortocircuito para bucle y ramal, referencia LIM 800 de Zettler. Con tapa

- Propiedad del archivo: CONSTRUNARIO
- Formato: FIEBDC-3/2012
- Programa: Construnario Versión 3.51
- Fecha de los precios: 14/03/2023
- Divisa: EUR

**545800033** u Módulo aislador de cortocircuito para bucle y ramal, referencia LIM 800 de Zettler. Con tapa
Precio: 54.40
Módulo tipo ZETTLER LIM800, que permite el aislamiento de línea y el control del estado del lazo de detección. En caso de cortocircuito, el módulo de aislamiento tiene la tarea de aislar la sección del lazo en cuestión para permitir que el resto continúe funcionando con regularidad. Está certificado por LPCB o VdS. La dirección se asigna a través de la herramienta electrónica y no se permiten sistemas de direccionamiento que incluyan microinterruptores u otros dispositivos que pudieran ser modificados / removidos luego de la puesta en servicio del sistema. Datos técnicos: Temperatura de funcionamiento: -25°C a +70°C; Humedad del aire: <95% sin condensación Dimensiones (L x A x P): 83 x 14 x 57 mm Peso 100 g Dimensiones con caja (L x H x D): 136 x 116 x 86 mm Peso con caja 260 g Certificación según: EN54 / Part 17
