# Central PROFILE Flexible Black Box con 4-32 bucles, modelo Pro32xBB de Zettler

- Propiedad del archivo: CONSTRUNARIO
- Formato: FIEBDC-3/2012
- Programa: Construnario Versión 3.51
- Fecha de los precios: 14/03/2023
- Divisa: EUR

**557200851** u Central PROFILE Flexible Black Box con 4-32 bucles, modelo Pro32xBB de Zettler
Precio: 4323.55
Central modular ciega ZETTLER PROFILE FLEXIBLE Pro32xBB de detección de incendios mediante evaluación algorítmica, en armario mural. Incorpora 4 bucles de potencia compartida o dos bucles de alta potencia. interconectable en red MZX. Permite ampliación hasta 32 bucles de potencia compartida o 16 bucles de alta potencia hasta un máximo de 4000 direcciones. Incluye leds indicaciones generales en frontal, procesadorPFI800, fuente de alimentación, y puertos USB y Ethernet.
