# Armario en rack de pared 6U, referencia RACK6ALT de Zettler

- Propiedad del archivo: CONSTRUNARIO
- Formato: FIEBDC-3/2012
- Programa: Construnario Versión 3.51
- Fecha de los precios: 14/03/2023
- Divisa: EUR

**590010008** u Armario en rack de pared 6U, referencia RACK6ALT de Zettler
Precio: 340.11
Incluye una puerta de cristal, perfecta para el panel de alarma por voz, VAP-1, y sus unidades de expansión, VAP-8K. Incluye todos los paneles en blanco y los accesorios necesarios. • Estructura completa con guías de rack de 19" y panel frontal ajustable en 6 niveles de profundidad • Puerta de acceso de metal y vidrio, con cerradura y llave. Estilo de apertura de 180° • Agujero de cableado en el panel superior o inferior • Completamente ensamblado
