# Válvula reductora de presión JRGURED con racores, referencia 350734601 de Georg Fischer. PRV 21/2" PN 25 4bar

- Propiedad del archivo: CONSTRUNARIO
- Formato: FIEBDC-3/2012
- Programa: Construnario Versión 3.51
- Fecha de los precios: 29/01/2024
- Divisa: EUR

**350734601** u Válvula reductora de presión JRGURED con racores, referencia 350734601 de Georg Fischer. PRV 21/2" PN 25 4bar
Temperatura: máx. 30ºC Material: bronce, acero inoxidable, EPDM, plástico Ajuste de fábrica: 400 kPa (4 bar) Presión secundaria: 200 - 600 kPa (2 - 6 bar) Conexión: manómetro
