# Parte superior JRG LegioStop para válvula tipo Y, referencia 350894917 de Georg Fischer. 3/4"

- Propiedad del archivo: CONSTRUNARIO
- Formato: FIEBDC-3/2012
- Programa: Construnario Versión 3.51
- Fecha de los precios: 29/01/2024
- Divisa: EUR

**350894917** u Parte superior JRG LegioStop para válvula tipo Y, referencia 350894917 de Georg Fischer. 3/4"
Descripción: a JRGUSIT NG Temperatura: máx. 90°C Material: bronce, acero inoxidable, EPDM, plástico
