# Válvula de aguja JRG, referencia 355635546 de Georg Fischer. 1/2"

- Propiedad del archivo: CONSTRUNARIO
- Formato: FIEBDC-3/2012
- Programa: Construnario Versión 3.51
- Fecha de los precios: 29/01/2024
- Divisa: EUR

**355635546** u Válvula de aguja JRG, referencia 355635546 de Georg Fischer. 1/2"
Temperatura: máx. 90°C (agua, aceite, gasolina) Material: bronce, acero inoxidable, metal (recubierto de plástico) Conexión: Rosca Hembra
