# Gabinete contra salpicaduras de aluminio estanco, referencia 355617311 de Georg Fischer

- Propiedad del archivo: CONSTRUNARIO
- Formato: FIEBDC-3/2012
- Programa: Construnario Versión 3.51
- Fecha de los precios: 29/01/2024
- Divisa: EUR

**355617312** u Gabinete contra salpicaduras de aluminio estanco, referencia 355617311 de Georg Fischer
Con marco, puerta y protección contra salpicaduras de agua, así como tapones de goma montados de fábrica en las salidas, juego de conexión de drenaje, soportes de colector e instrucciones de instalación Aluminio y acero (blanco) Para iFIT, INSTAFLEX, JRG Sanipex, JRG Sanipex MT
