# Elemento conector Assiwell acero inoxidable, referencia 350849101 de Georg Fischer, DN20

- Propiedad del archivo: CONSTRUNARIO
- Formato: FIEBDC-3/2012
- Programa: Construnario Versión 3.51
- Fecha de los precios: 29/01/2024
- Divisa: EUR

**350849101** u Elemento conector Assiwell acero inoxidable, referencia 350849101 de Georg Fischer, DN20
Descripción: a 2171, adaptador a distribuidor 5565 Material: acero inoxidable, latón Compuesto por: tubo corrugado flexible, tubo aislante, tuercas ciegas, juntas
