# Válvula de asiento recta JRG Sanipex MT, referencia 351626999 de Georg Fischer. d26

- Propiedad del archivo: CONSTRUNARIO
- Formato: FIEBDC-3/2012
- Programa: Construnario Versión 3.51
- Fecha de los precios: 29/01/2024
- Divisa: EUR

**351626999** u Válvula de asiento recta JRG Sanipex MT, referencia 351626999 de Georg Fischer. d26
Temperatura: máx. 90°C Material: bronce, acero inoxidable, EPDM Conexión: JRG Sanipex MT
