# Manguito de protección de plástico, referencia 350229002 de Georg Fischer. 3/4"

- Propiedad del archivo: CONSTRUNARIO
- Formato: FIEBDC-3/2012
- Programa: Construnario Versión 3.51
- Fecha de los precios: 29/01/2024
- Divisa: EUR

**350229002** u Manguito de protección de plástico, referencia 350229002 de Georg Fischer. 3/4"
Descripción: para válvulas de cierre ocultas GF JRG y tomas ajustables ocultas hasta 2009 Material: plastico
