# Válvula de asiento recto JRG, referencia 350802002 de Georg Fischer. 3/8"

- Propiedad del archivo: CONSTRUNARIO
- Formato: FIEBDC-3/2012
- Programa: Construnario Versión 3.51
- Fecha de los precios: 29/01/2024
- Divisa: EUR

**350802002** u Válvula de asiento recto JRG, referencia 350802002 de Georg Fischer. 3/8"
Temperatura: max. 90°C Conexión: Rosca Hembra Material: bronce, acero inoxidable, EPDM, plástico
