# Juego de conexiones JRG, referencia 350896402 de Georg Fischer. BR1 5/4" PN16

- Propiedad del archivo: CONSTRUNARIO
- Formato: FIEBDC-3/2012
- Programa: Construnario Versión 3.51
- Fecha de los precios: 29/01/2024
- Divisa: EUR

**350896402** u Juego de conexiones JRG, referencia 350896402 de Georg Fischer. BR1 5/4" PN16
Material: bronce Conexión: rosca hembra, rosca macho Compuesto por: pieza en T transversal, válvula de bola de caldera, tapón de cierre
