# Juego de adaptadores de brida JRG, referencia 350332140 de Georg Fischer. DN40

- Propiedad del archivo: CONSTRUNARIO
- Formato: FIEBDC-3/2012
- Programa: Construnario Versión 3.51
- Fecha de los precios: 29/01/2024
- Divisa: EUR

**350332140** u Juego de adaptadores de brida JRG, referencia 350332140 de Georg Fischer. DN40
Descripción: Bridas según SN EN 1092, fabricadas en PP-GF con inserto de acero Material: bronce, acero, EPDM, plástico
