# Conexión roscada, referencia 355600803 de Georg Fischer, BR2 d28x11/2

- Propiedad del archivo: CONSTRUNARIO
- Formato: FIEBDC-3/2012
- Programa: Construnario Versión 3.51
- Fecha de los precios: 29/01/2024
- Divisa: EUR

**355600803** u Conexión roscada, referencia 355600803 de Georg Fischer, BR2 d28x11/2
Descripción: para 1503, 1643, 1663, 2170, 3400, 5015, 5103, 5120, 5133, 5085, 5086 Conexión: Optipress / Sanpress Consiste en: rosca loca, press-socket, junta plana
