# Papelera Streamline Jubilee™ de Glasdon. Capacidad de la papelera: 85 litros

- Propiedad del archivo: CONSTRUNARIO
- Formato: FIEBDC-3/2012
- Programa: Construnario Versión 3.51
- Fecha de los precios: 24/04/2023
- Divisa: EUR

**STREAMJUBI** u Papelera Streamline Jubilee™ de Glasdon. Capacidad de la papelera: 85 litros
Papelera Streamline Jubilee™ de Glasdon. Capacidad de la papelera: 85 litros Características de diseño: Diseño de base reducida Streamline. Dos aperturas Placa apaga cigarrillos curvada, acabado metálico o dorado A elegir entre cubo interior de acero galvanizado o Durapol™ Acabado a prueba de pegatinas Puerta de pared doble con cierre de tres puntos de anclaje. Cierre automático Sistema reforzado de puerta abatible sin bisagras Cierre con llave o sistema de apertura con el pie Gráficos indicadores de uso Características: Capacidad de la papelera: 85 litros Capacidad del cubo: 70 litros Altura: 1.170 mm Anchura: 583 mm Profundidad: 406 mm Peso (con cubo interior): 23,5 kg La papelera Streamline Jubilee ofrece una unidad de base reducida y diseño clásico. La papelera Streamline Jubilee incorpora características excepcionales. Un sistema oculto de cierre con tres puntos de anclaje. El acabado ondulado que desanima a la colocación de pegatinas y pintadas de grafiti. La cubierta curva que proporciona resistencia adicional y evita que se use para el depósito de residuos.
