# Cubre-contenedor de residuos Visage™ de Glasdon

- Propiedad del archivo: CONSTRUNARIO
- Formato: FIEBDC-3/2012
- Programa: Construnario Versión 3.51
- Fecha de los precios: 24/04/2023
- Divisa: EUR

**VISAGE** u Cubre-contenedor de residuos Visage™ de Glasdon.
Cubre-contenedor de residuos Visage™ de Glasdon. Características de diseño: Construcción modular Acabado Vandalex Patas ajustables Sistema tri-lock de cierre, tres puntos de anclaje Tiradores (modelo cuatro paneles) Puerta con posición de mantenimiento (modelo cuatro paneles) Puerta reforzada ajustable (modelo cuatro paneles) Material: Marco: Vandalex Panel acabado Ecoboard: polietileno 100% reciclado Características: Capacidad: admite contenedores de 1100 y 1280 litros Altura: 1350 mm Anchura: 1614 mm Profundidad: 1258 mm El sistema de Pantalla Visage es perfecto para esconder grandes contenedores de reciclaje en áreas donde son una prioridad. Cada panel del sistema de Pantalla Visage se utiliza por dos, tres o cuatro (modelo completo con puerta)
