# Unidad de almacenamiento de gran capacidad, modelo Modus™ de Glasdon

- Propiedad del archivo: CONSTRUNARIO
- Formato: FIEBDC-3/2012
- Programa: Construnario Versión 3.51
- Fecha de los precios: 24/04/2023
- Divisa: EUR

**MODUS** u Unidad de almacenamiento de gran capacidad, modelo Modus™ de Glasdon
Unidad de almacenamiento de gran capacidad, modelo Modus™ de Glasdon Características de diseño: Aperturas accesibles Soporte Sistema tri-lock de cierre, tres puntos de anclaje Bisagras en acero inoxidable Asas reforzadas Pies de altura ajustable Puerta con sistema de apertura para mantenimiento Rueda en la puerta ajustable Faldones de acabado Prolongación interna en la apertura Gráfico Material: Marco: Vandalex Cubierta: Durapol Panel acabado Ecoboard: polietileno 100% reciclado Características: Capacidad: admite contenedores de 1100 y 1280 litros Altura: 1660 mm Anchura: 1614 mm Profundidad: 1257 mm El Modus de reciclaje de gran capacidad protege sus contenedores de ruedas. Modus convierte sus contenedores antiguos en un conjunto de recogida selectiva estético y atractivo. El cubre-contenedor Modus cuenta con paneles Ecoboard ™ extremadamente fuertes. El núcleo de los paneles Ecoboard contiene material 100% reciclado que está hecho de residuos reciclados post-consumo y post industrial. El material no se astilla ni se oxida y nunca necesita pintura.
