# Carro de limpieza Skipper™ de Glasdon. Capacidad: 70 litros

- Propiedad del archivo: CONSTRUNARIO
- Formato: FIEBDC-3/2012
- Programa: Construnario Versión 3.51
- Fecha de los precios: 24/04/2023
- Divisa: EUR

**SKIPPER** u Carro de limpieza Skipper™ de Glasdon. Capacidad: 70 litros
Carro de limpieza Skipper™ de Glasdon. Capacidad: 70 litros Características de diseño: Elección entre dos opciones: con o sin cubo rígido Sistema sujeta bolsa Panel frontal con alojamientos para herramientas Soporte frontal para herramientas con mango Ruedas en caucho elástico macizo Ruedas auxiliares Elementos reflectantes Material: Cuerpo: Durapol™ Sistema sujeta bolsa: acero inoxidable Barras: acero inoxidable Cubo principal: Durapol Tapas: Durapol Características: Capacidad: 70 litros Altura: 1100 mm Largo total: 1200 mm Anchura: 630 mm Peso: 22,88 kg El carro de limpieza Skipper es muy adecuado para su uso en labores de barrido, limpieza o transporte de equipo en interiores o exterior. Cómodo de usar, permite fácil maniobra en lugares de difícil acceso para otros sistemas de limpieza. Dos modelos disponibles: con cubo rígido de 70 litros y sistema sujeta bolsa o sólo con sistema sujeta bolsa.
