# Papelera para residuos caninos modelo Retriever 35™ de Glasdon. Capacidad: 35 litros

- Propiedad del archivo: CONSTRUNARIO
- Formato: FIEBDC-3/2012
- Programa: Construnario Versión 3.51
- Fecha de los precios: 24/04/2023
- Divisa: EUR

**RETRIEVER** u Papelera para residuos caninos modelo Retriever 35™ de Glasdon. Capacidad: 35 litros
Papelera para residuos caninos modelo Retriever 35™ de Glasdon. Capacidad: 35 litros Características de diseño: Preparada para su fijación a poste, pared o farola. Cierre con llave. Sistema interior sujeta bolsa. Icono de uso en vinilo ultra-resistente. Material: Cuerpo: Durapol™ Cierre y refuerzo posterior: acero con acabado Armortec Características: Capacidad: 35 litros Anchura: 450 mm Altura: 674 mm Profundidad: 297 mm Peso: 7,1 kg< Papelera para la recogida de excrementos caninos especialmente diseñada para entorno urbano. Puede ser fácilmente instalada en poste, pared o farola. Diseñada para ser utilizada con máxima higiene, incorpora un sistema metálico de tapa y contra-tapa. El cuerpo principal es desmontable para limpieza y desinfección periódicas. Glasdon aconseja el uso de bolsas interiores para mayor comodidad e higiene en el vaciado. Equipada con cierre de seguridad para evitar manipulación no autorizada.
