# Papelera para reciclaje modelo Electra™ 170 Trío de Glasdon

- Propiedad del archivo: CONSTRUNARIO
- Formato: FIEBDC-3/2012
- Programa: Construnario Versión 3.51
- Fecha de los precios: 24/04/2023
- Divisa: EUR

**ELECTRA170** u Papelera para reciclaje modelo Electra™ 170 Trío de Glasdon
Papelera para reciclaje modelo Electra™ 170 Trío de Glasdon Material: Paneles: Vandalex® 100% reciclado y extruido Estructura: Acero recubierto de Armortec® Fijaciones: Acero inoxidable Revestimiento interior: Acero galvanizado Retención de la bolsa: Acero inoxidable Cerradura con llave: Acero inoxidable Bandeja de goteo: Duratec™ Características: Capacidad (con revestimiento interior de acero): 1 x 85 litros, 2 x 40 litros Capacidad (con retención de saco): 1 x 92 litros, 2 x 45 litros Altura: 871 mm Anchura: 910 mm Profundidad: 479 mm Peso: 87 Kg (con revestimiento interior de acero) La papelera de reciclaje Electra™ 170 Trio está diseñada para crear una estación de reciclaje atractiva y ahorradora de espacio adaptada a las ubicaciones de interior modernas para animar a los usuarios a reciclar con responsabilidad. Fabricada con una estructura de acero recubierto Armortec® y paneles de material Vandalex®, la Electra 170 Trio es resistente al fuego o actos de vandalismo y tiene una larga vida útil. Los paneles de la papelera tienen un acabado en Gris Electra anodizado y pulido, en contraste con la estructura de acero gris sombra recubierto de Armortec para crear un aspecto moderno y atractivo. Una amplia variedad de gráficos existe para este contenedor, permitiéndole adaptar el aspecto de la papelera según sus deseos.
