# Contenedor de reciclaje modelo Nexus® City 240 de Glasdon. Capacidad: 240 litros

- Propiedad del archivo: CONSTRUNARIO
- Formato: FIEBDC-3/2012
- Programa: Construnario Versión 3.51
- Fecha de los precios: 24/04/2023
- Divisa: EUR

**NEXUSCITY** u Contenedor de reciclaje modelo Nexus® City 240 de Glasdon. Capacidad: 240 litros
Contenedor de reciclaje modelo Nexus® City 240 de Glasdon. Capacidad: 240 litros Características de diseño: Alberga un contenedor con ruedas de 240 litros (Contenedor de ruedas no incluido) Cubierta inclinada y curvada que evita que los residuos sean dejados encima de la papelera Apertura dedicada para minimizar el riesgo de contaminación cruzada Gráficos grandes y claros que fomentan un uso correcto La lisura de la superficie interior y exterior hace que limpiar la carcasa sea una tarea simple La construcción de doble capa añade estabilidad y resistencia para asegurar una larga vida de servicio La puerta de cierre a presión con 5 puntos de contacto es robusta y segura La base en rampa facilita el meter y sacar un contenedor con ruedas de la carcasa El kit de enmarcado de cartel A3 ofrece más flexibilidad para los gráficos Personalización disponible. Por favor contacte con nosotros para obtener detalles Características: Altura (incluyendo cubierta): 1585mm Altura (excluyendo cubierta): 1300mm Anchura de la cubierta: 420mm Anchura: 805mm Profundidad: 900mm Peso de la papelera: 32kg Peso del lastre y la papelera: 72kg Capacidad: 240 litros Este contenedor de reciclaje es extremadamente robusto y fácil de limpiar. La gran capacidad y la claridad de los gráficos de reciclaje hacen que sea adecuado para oficinas exteriores, edificios residenciales y supermercados.
