# Banco con respaldo modelo Elwood™ de Glasdon

- Propiedad del archivo: CONSTRUNARIO
- Formato: FIEBDC-3/2012
- Programa: Construnario Versión 3.51
- Fecha de los precios: 24/04/2023
- Divisa: EUR

**ELWOOD** u Banco con respaldo modelo Elwood™ de Glasdon
Banco con respaldo modelo Elwood™ de Glasdon Características de diseño: Materiales respetuosos con el medio ambiente. Apoyabrazos que requieren bajo mantenimiento y acabado madera. Diseño resistente y antivandálico. Materiales resistentes a agentes climatológicos. Combina con otros productos Glasdon. Se entrega completamente ensamblado. Tornillos para fijar a una superficie plana y nivelada de cemento. Se puede suministrar una placa conmemorativa de acero inoxidable con el asiento - entra en contacto con nosotros para obtener más información. Material: Traviesas: Enviropol o Timberpol Extremos de asiento: Everwood Estructura: Acero con acabado Armortec™ Características: Largo: 1.985 mm Profundidad total: 675 mm Altura del asiento: 470 mm Altura total: 915 mm Peso total incluyendo: Traviesas de Enviropol: 75 kg, (155 kg Extremos del asiento con peso) Traviesas de Timberpol: 85 kg, (165 kg Extremos del asiento con peso) Elwood es un banco imitación madera, robusto y que requiere muy poco mantenimiento. Los apoyabrazos del asiento Elwood están fabricados en material Everwood™, que combina la estética de la madera con la durabilidad y bajo mantenimiento de un polímero.
