# Bolardo modelo Glenwood™ 150 de Glasdon

- Propiedad del archivo: CONSTRUNARIO
- Formato: FIEBDC-3/2012
- Programa: Construnario Versión 3.51
- Fecha de los precios: 24/04/2023
- Divisa: EUR

**GLENWOOD** u Bolardo modelo Glenwood™ 150 de Glasdon
Bolardo modelo Glenwood™ 150 de Glasdon Características de diseño: Fabricado en Everwood™. Base cuadrada y extreme superior en forma de diamante. Muy robusta y anti-vandálica. Bajo peso y fácil de instalar. Varias alturas disponibles. Material: Everwood Características: Altura sobre nivel de suelo: 1.000 mm, 830 mm o 500 mm Profundidad bajo suelo: 400 mm o 650 mm Anchura: 150 mm Peso: 5,5 kg Los populares bolardos de madera tienen un número de inconvenientes. Sin mantenimiento regular la madera se agrieta y estropea. El bolardo Glenwood 150 le permite sustituir unidades dañadas mediante una solución de bajo costo. El atractivo aspecto de la bolardo complementará zonas ajardinadas, tanto con diseño moderno como clásico. La resistencia a impactos del material Everwood minimiza los daños por patadas u otros golpes.
