# Banco urbano modelo Vistra™ de Glasdon

- Propiedad del archivo: CONSTRUNARIO
- Formato: FIEBDC-3/2012
- Programa: Construnario Versión 3.51
- Fecha de los precios: 24/04/2023
- Divisa: EUR

**VISTRA** u Banco urbano modelo Vistra™ de Glasdon
Banco urbano modelo Vistra™ de Glasdon Características de diseño: El estilo moderno y diseño sencillo complementan entornos arquitectónicos contemporáneos. Amplia selección de acabados de los listones y de los extremos de asiento que ofrecen 8 aspectos diferentes. Listones fabricados con materiales reciclados respetuosos con el medio ambiente. Los extremos del asiento de aluminio con revestimiento Armortec son resistentes a la corrosión y requieren un mantenimiento mínimo. El bastidor de soporte de acero revestido de Armortec y las fijaciones de acero inoxidable proporcionan una estructura robusta que garantiza resistencia al vandalismo y una larga vida útil. Pernos de fijación a superficies de hormigón de serie. Todos los materiales son 100 % reciclables al final de la vida útil del producto. Características: Largo: 1814 mm Profundidad: 574 mm Altura del banco: 450 mm Altura total: 800 mm Peso (Enviropol): 58 kg Peso (Timberpol): 62 kg Banco de estilo contemporáneo que ofrece una amplia selección de listones de material reciclado respetuosos con el medio ambiente y atractivos extremos de asiento para que coordinen con cualquier entorno de diseño moderno o arquitectónico.
