# Boya salvavidas modelo B-Line™ de Glasdon

- Propiedad del archivo: CONSTRUNARIO
- Formato: FIEBDC-3/2012
- Programa: Construnario Versión 3.51
- Fecha de los precios: 24/04/2023
- Divisa: EUR

**BLINE** u Boya salvavidas modelo B-Line™ de Glasdon
Boya salvavidas modelo B-Line™ de Glasdon Material: Funda de protección: nylon recubierto de PVC Cuerda: polipropileno Asa: polipropileno Características: Longitud: 685mm Diámetro: 159 mm Peso: 1,3 kg Largo: 685 mm Flotabilidad: 4,14 kg La original boya de salvamento B-Line sólo está disponible a través de Glasdon. El diseño y reducido peso de B-Line permite lanzarla con más precisión y a mayor distancia a la víctima, aumentando las posibilidades de éxito en el rescate. B-Line proporciona al rescatado flotabilidad, reduciendo la situación de pánico y permitiendo recuperar el aliento. En ese instante puede ser recuperado tirando de la cuerda.
