# Esparcidora modelo Icemaster Manual 50™ de Glasdon

- Propiedad del archivo: CONSTRUNARIO
- Formato: FIEBDC-3/2012
- Programa: Construnario Versión 3.51
- Fecha de los precios: 24/04/2023
- Divisa: EUR

**ICEMASTER** u Esparcidora modelo Icemaster Manual 50™ de Glasdon
Esparcidora modelo Icemaster Manual 50™ de Glasdon Características de diseño: Rápido y cómodo esparcido de material seco. Plato giratorio de esparcido para optimizar la amplitud. Material: Chasis: tubo de acero Tolva: polietileno Características: Capacidad: 50 litros Anchura: 655 mm Peso neto: 16 kg Capacidad: 55 kg La esparcidora manual Icemaster 50 permite rápido esparcido para reducir el riesgo de resbalar en el hielo, en torno a las escuelas, las empresas y a lo largo de las aceras.
