# Banco con respaldo modelo Stanford™ de Glasdon

- Propiedad del archivo: CONSTRUNARIO
- Formato: FIEBDC-3/2012
- Programa: Construnario Versión 3.51
- Fecha de los precios: 24/04/2023
- Divisa: EUR

**STANFORD** u Banco con respaldo modelo Stanford™ de Glasdon
Banco con respaldo modelo Stanford™ de Glasdon Características de diseño: Extremos del asiento de aluminio 100% reciclado Estilo tradicional Marco rígido de acero Diseño robusto y antivandálico Construcción a prueba de manipulaciones Bajo mantenimiento Materiales resistentes a la intemperie Combina con el resto del mobiliario urbano de Glasdon Material: Extremos del asiento: Aluminio fundido 100% reciclado Estructura: Acero dulce con revestimiento Armortec Lamas: Material Enviropol® o Material Timberpol® Características: Longitud: 1875 mm Profundidad: 715 mm Altura del Asiento: 439 mm Altura Total: 864 mm Peso Total del Asiento Incluyendo: Láminas Enviropol: 96 kg Láminas Timberpol: 105 kg El banco con respaldo Stanford™, complementa los diseños patrimoniales en torno a parques y espacios urbanos. Tiene un estilo tradicional con extremos de aluminio fundido 100% reciclado y una selección de tres lamas de material reciclado.
