# Dispensador de bolsas modelo Retriever City™ de Glasdon

- Propiedad del archivo: CONSTRUNARIO
- Formato: FIEBDC-3/2012
- Programa: Construnario Versión 3.51
- Fecha de los precios: 24/04/2023
- Divisa: EUR

**BOLRETRIEVER** u Dispensador de bolsas modelo Retriever City™ de Glasdon
Dispensador de bolsas modelo Retriever City™ de Glasdon Características de diseño: Sistema dispensador muy eficiente. Admite varios tipos de bolsa. Capacidad variable. Fabricado en Durapol. Panel trasero de acero con revestido Armortec™. Bisagra anti vandálica y resistente a la intemperie. Kit de fijación a pared. Cerradura de llave triangular. Gráficos de uso. Material: Cuerpo: Durapol Panel trasero: acero con acabado Armortec Características: Altura (poste incluido): 1.100 mm Altura: 346 mm Anchura: 415 mm Profundidad: 190 mm Peso: 6,5 kg El dispensador de bolsas Retriever City anima a los propietarios a recoger los residuos de sus perros en parques, áreas recreativas y urbanizaciones.
