# Contenedor de reciclaje para pilas modelo C-Thru™ de Glasdon. 10L transparente

- Propiedad del archivo: CONSTRUNARIO
- Formato: FIEBDC-3/2012
- Programa: Construnario Versión 3.51
- Fecha de los precios: 24/04/2023
- Divisa: EUR

**CTHRU** u Contenedor de reciclaje para pilas modelo C-Thru™ de Glasdon. 10L transparente
Contenedor de reciclaje para pilas modelo C-Thru™ de Glasdon. 10L transparente Características de diseño: Gama de capacidades disponibles: 5L, 10L y 15L para adaptarse a una gran variedad de ubicaciones y aplicaciones Asas superior e inferior de Duratec™ para facilitar el vaciado Cuerpo de policarbonato de 2,5mm de grosor que muestra el contenido sin debilitar la estructura Pequeña abertura en forma de embudo que retiene los objetos pequeños en caso de volcado y reduce la contaminación cruzada con otro tipo de residuos Base interna de goma amortiguada que protege la base y reduce el ruido suavizando el aterrizaje Tapa desenroscable para facilitar el acceso El C-Thru 10 es un contenedor de pilas usadas ideal para recoger y segregar pequeños depósitos, como las pilas usadas. Disponible en cuatro colores y con la opción de apertura de embudo o abierta para tu comodidad, este versátil recipiente para pilas usadas es una solución ideal para el reciclaje de pilas.
