# Papelera de reciclaje modelo Nexus® Style 85 Duo de Glasdon

- Propiedad del archivo: CONSTRUNARIO
- Formato: FIEBDC-3/2012
- Programa: Construnario Versión 3.51
- Fecha de los precios: 24/04/2023
- Divisa: EUR

**STYLE85** u Papelera de reciclaje modelo Nexus® Style 85 Duo de Glasdon
Papelera de reciclaje modelo Nexus® Style 85 Duo de Glasdon Características de diseño: Estilo de apertura superior para facilidad de uso. Diseño minimalista y estiloso de cuerpo y puerta en una selección de acabados modernos. Una amplia gama de recubrimientos de vinilo disponible para crear un estilo personalizado adecuado a cualquier decoración interior. Puerta de tamaño completo que permite un acceso fácil al depósito interno para ayudar a prevenir la suciedad durante el vaciado. Sistema de seguridad de puerta magnética. Material: Cuerpo, paneles de apertura y divisores: Acero revestido en Armortec. Puerta: Vandalex. Depósito: Acero revestido en zinc. Retención de bolsa: Acero Inoxidable. Características: Altura: 809mm Anchura: 452mm Profundidad: 438mm Peso (con depósito de acero): 25kg Capacidad de depósito (con depósito de acero): 2 x 40 litros Capacidad de depósito (con retención de bolsa): 2 x 45 litros La papelera de reciclaje Nexus® Style 85 Duo es un contenedor de reciclaje con acabados perfeccionados para recoger dos flujos de reciclaje en un sólo contenedor que ahorra espacio. Adecuada para oficinas y centros comerciales.
