# Soporte para bolsa de basura modelo Orbis™ de Glasdon

- Propiedad del archivo: CONSTRUNARIO
- Formato: FIEBDC-3/2012
- Programa: Construnario Versión 3.51
- Fecha de los precios: 24/04/2023
- Divisa: EUR

**ORBIS** u Soporte para bolsa de basura modelo Orbis™ de Glasdon
Soporte para bolsa de basura modelo Orbis™ de Glasdon Características de diseño: Preparada para su fijación a pared Sistema sujeta bolsa Symbology de papelera Fácil borrado de grafiti y retirada de pegatinas Opcional kit de señalización a poste Material: Cuerpo y tapa: Durapol Características: Capacidad: 110 litros (dependiendo del tipo de bolsa) Altura (con tapa): 184 mm Altura (sin tapa): 135 mm Diámetro: 412 mm Profundidad: 456 mm El soporte para bolsa de basura Orbis™ es perfecto para centros de transporte como estaciones de tren y aeropuertos, grandes zonas comunes y eventos. El saco transparente es ideal para cuando hay una necesidad de mejorar la seguridad.
