# Injerto con rosca macho, referencia 7610697654 de Georg Fischer. 225-1

- Propiedad del archivo: CONSTRUNARIO
- Formato: FIEBDC-3/2012
- Programa: Construnario Versión 3.51
- Fecha de los precios: 29/01/2024
- Divisa: EUR

**761069765** u Injerto con rosca macho, referencia 7610697654 de Georg Fischer. 225-1
Injerto con rosca macho Rosca en latón DZR, acorde a la Agencia Federal de Medioambiente alemana. Junta EPDM aprobada para agua fría y caliente
