# Estufa modelo Norfire 700 de Comercial Esteller

- Propiedad del archivo: CONSTRUNARIO
- Formato: FIEBDC-3/2012
- Programa: Construnario Versión 3.51
- Fecha de los precios: 19/05/2023
- Divisa: EUR

**NORFIRE700** u Estufa modelo Norfire 700 de Comercial Esteller
Medidas 720x502x458 (LxAxP) Peso 120kg. Interior de vermiculita alta densidad Tecnología de vidrio limpio Doble combustión Salida de humos de 180mm
