# Sistema con aislamiento térmico de poliuretano proyectado e impermeabilización con poliureas en caliente, AISMAR-PROOF ROOF PVA-PURAC de Grupo Aismar

- Propiedad del archivo: CONSTRUNARIO
- Formato: FIEBDC-3/2012
- Programa: Construnario Versión 3.51
- Fecha de los precios: 31/08/2023
- Divisa: EUR
- Código: poliuretanos (01/09/2023)

**PROOFRPVAPURAC** m2 Sistema con aislamiento térmico de poliuretano proyectado e impermeabilización con poliureas en caliente, AISMAR-PROOF ROOF PVA-PURAC de Grupo Aismar.
Sistema con aislamiento térmico de poliuretano proyectado e impermeabilización con poliureas en caliente, AISMAR-PROOF ROOF PVA-PURAC de Grupo Aismar. Aislamiento térmico mediante el sistema 4050 ECOMATE consistente en poliuretano proyectado in-situ CCC4, landa 0,028 W/(m.K), aplicado directamente sobre el forjado libre de polvo y partículas sueltas. El espesor a aplicar depende de la resistencia térmica a conseguir. Elastómero de poliurea AISMARCHEM, aplicado en caliente, mediante maquinaria especializada, revisada y aprobada por el departamento técnico Aismar. Aplicada en una sola capa. Protector UV mediante membrana alifática, bicomponente elástico, NEODUR SPECIAL, 100% sólidos, tixotrópica. Pigmentada. En cubiertas con tráfico intenso se recomienda dos capas de acabado con espolvoreo de árido de cuarzo entre ellas. Sistema para cubiertas planas visitables o cubiertas inclinadas de chapa, con aislamiento térmico proyectado in-situ 4050 ECOMATE, densidad 45-50 kg/m3 y poliurea en caliente aplicada por proyección y protección UVA, con resistencia térmica Rd de 0,36 por cm de espesor de 4050 ECOMATE.

| Código | Ud | Descripción | Rendimiento | Precio | Importe |
|---|---|---|---|---|---|
| 4050ECOMATE | kg | Sistema de aislamiento de poliuretano proyectado, 4050 ECOMATE de Grupo Aismar. 0,028 W/(m.K). (material) | 2.400 | 3.3 | 7.92 |
| AISMARCHEM | kg | Poliurea pura, AISMARCHEM de Grupo Aismar. (material) | 2.000 | 6.65 | 13.30 |
| NEODURSPECIAL | kg | Pintura de poliuretano alifático, base solvente, para pavimentos de exterior, NEODUR SPECIAL de Grupo Aismar. (material) | 0.250 | 17.25 | 4.31 |
| MOC007 | h | Oficial 1ª aplicador de productos aislantes (mano de obra) | 0.050 | 19.6 | 0.98 |
| MOC008 | h | Ayudante aplicador de productos aislantes (mano de obra) | 0.050 | 18.1 | 0.91 |
| MOC085 | h | Oficial 1ª aplicador de productos impermeabilizantes (mano de obra) | 0.140 | 19.6 | 2.74 |
| MOC086 | h | Ayudante aplicador de productos impermeabilizantes (mano de obra) | 0.140 | 18.1 | 2.53 |
|  |  | Costes directos |  |  | 32.69 |

## Recursos

**4050ECOMATE** kg Sistema de aislamiento de poliuretano proyectado, 4050 ECOMATE de Grupo Aismar. 0,028 W/(m.K)
Poliuretano proyectado in-situ CCC4, landa 0,028 W/(m.K), aplicado directamente sobre el forjado libre de polvo y partículas sueltas. El espesor a aplicar depende de la resistencia térmica a conseguir. ©ECOMATE cuenta con cero potencial de calentamiento global (GWP), cero potencial de agotamiento de ozono (ODP), y exento de VOC (Compuestos Orgánicos Volátiles), cumpliendo con el Reglamento UE 517/2014 artículo 11.1 y Anexo III que, prohíbe la comercialización de espumas de poliuretano que contengan HFC con un Potencial de Calentamiento Atmosférico (PCA) igual o superior a 150 a partir del 1 de enero de 2023.

**AISMARCHEM** kg Poliurea pura, AISMARCHEM de Grupo Aismar
AISMARCHEM es un sistema elastomérico de poliurea pura. El componente de resina del sistema está totalmente libre de poliuretanos y tiene un contenido de aminas igual al 100%. AISMARCHEM es un sistema de dos componentes, basado en isocianatos aromáticos y aminas flexibles especiales para la protección de superficies metálicas y cementosas. El producto es poliurea pura con 100% sólidos. Según EN 13823: 2010 pertenece a la reacción de fuego de clase E. Además, tiene una resistencia a la temperatura de -30 ° C a + 170 ° C.

**NEODURSPECIAL** kg Pintura de poliuretano alifático, base solvente, para pavimentos de exterior, NEODUR SPECIAL de Grupo Aismar
Membrana alifática, bicomponente elástico, 100% sólidos, tixotrópica. Pigmentada.
