# Sistema en base a poliureas en caliente, AISMAR-PROOF ROOF PT-PURAC de Grupo Aismar

- Propiedad del archivo: CONSTRUNARIO
- Formato: FIEBDC-3/2012
- Programa: Construnario Versión 3.51
- Fecha de los precios: 31/08/2023
- Divisa: EUR
- Código: poliuretanos (01/09/2023)

**PROOFRPTPURAC** m2 Sistema en base a poliureas en caliente, AISMAR-PROOF ROOF PT-PURAC de Grupo Aismar.
Sistema en base a poliureas en caliente, AISMAR-PROOF ROOF PT-PURAC de Grupo Aismar. Imprimación epoxi EPOXOL PRIMER SF-P, 100% sólidos, en una sola capa, en caso necesario se puede cargar con árido para regularización de soporte, relación 1:1 o 1:1,2 (resina:árido). En caso de soportes irregulares, aplicar la imprimación cargada de árido, mediante llana metálica. Espolvoreo de árido (0,2-0,5 mm), sobre la imprimación fresca, en caso de cubiertas de muy alto tránsito. Puente de unión mediante poliuretano monocomponente PRIMER PUR, aplicado por frotación. Elastómero de poliuretano-poliurea AISMARCHEM pigmentada, de alta elongación a rotura, y alta resistencia a tracción (21,3 MPa), 100% sólida, aplicada por proyección con maquinaria especializada aprobada por departamento técnico Aismar y con todas las revisiones realizadas por distribuidor homologado. Con ETE y certificado anti-raíces. Protección UV con membrana alifática bicomponente NEODUR SPECIAL, 100% sólidos, tixotrópica y pigmentada. En cubiertas con tráfico intenso se recomienda dos capas de acabado con espolvoreo de árido entre ellas. Sistema para cubiertas planas transitables o protegidas, re-impermeabilizaciones de cubiertas con instalaciones varias o cubiertas inclinadas de chapa, con poliurea proyectada en caliente, según DITE 11/0264.

| Código | Ud | Descripción | Rendimiento | Precio | Importe |
|---|---|---|---|---|---|
| EPOXOLPRIMERSFP | kg | Imprimación epoxi sin disolventes para pavimentos, EPOXOL PRIMER SF-P de Grupo Aismar. (material) | 0.250 | 13 | 3.25 |
| MTCAC020807 | kg | Árido de cuarzo natural de granulometría comprendida entre 0,2 y 0,8 mm, para utilizar como carga mineral en combinación con resinas epoxi o poliuretano. (material) | 0.100 | 0.6 | 0.06 |
| PRIMERPUR | kg | Poliuretano monocomponente, PRIMER PUR de Grupo Aismar. (material) | 0.100 | 11.1 | 1.11 |
| AISMARCHEM | kg | Poliurea pura, AISMARCHEM de Grupo Aismar. (material) | 2.000 | 6.65 | 13.30 |
| NEODURSPECIAL | kg | Pintura de poliuretano alifático, base solvente, para pavimentos de exterior, NEODUR SPECIAL de Grupo Aismar. (material) | 0.250 | 17.25 | 4.31 |
| MOC085 | h | Oficial 1ª aplicador de productos impermeabilizantes (mano de obra) | 0.200 | 19.6 | 3.92 |
| MOC086 | h | Ayudante aplicador de productos impermeabilizantes (mano de obra) | 0.200 | 18.1 | 3.62 |
|  |  | Costes directos |  |  | 29.57 |

## Recursos

**EPOXOLPRIMERSFP** kg Imprimación epoxi sin disolventes para pavimentos, EPOXOL PRIMER SF-P de Grupo Aismar
Imprimación epoxi 100% sólidos, en una sola capa, en caso necesario se puede cargar con árido para regularización de soporte, relación 1:1 o 1:1,2 (resina:árido). Para otros tipos de soporte (vitrocerámico, madera, cerámico…), consultar con el departamento técnico Aismar, ver tabla adjunta de imprimaciones. En caso de soportes irregulares, aplicar la imprimación cargada de árido, mediante llana metálica.

**PRIMERPUR** kg Poliuretano monocomponente, PRIMER PUR de Grupo Aismar
El PRIMER-PUR permite, tanto en el caso de Impermeabilizantes, como en pavimentos y adhesivos, crear “puentes” de gran adherencia entre el soporte y el tratamiento a realizar, de manera que se produce un “anclaje químico” entre ambos elementos. Aunque es un producto que no forma película (con lo que no es conveniente aplicar este producto por sí mismo), sí que aporta una gran adherencia en combinación con productos de poliuretano monocomponente.

**AISMARCHEM** kg Poliurea pura, AISMARCHEM de Grupo Aismar
AISMARCHEM es un sistema elastomérico de poliurea pura. El componente de resina del sistema está totalmente libre de poliuretanos y tiene un contenido de aminas igual al 100%. AISMARCHEM es un sistema de dos componentes, basado en isocianatos aromáticos y aminas flexibles especiales para la protección de superficies metálicas y cementosas. El producto es poliurea pura con 100% sólidos. Según EN 13823: 2010 pertenece a la reacción de fuego de clase E. Además, tiene una resistencia a la temperatura de -30 ° C a + 170 ° C.

**NEODURSPECIAL** kg Pintura de poliuretano alifático, base solvente, para pavimentos de exterior, NEODUR SPECIAL de Grupo Aismar
Membrana alifática, bicomponente elástico, 100% sólidos, tixotrópica. Pigmentada.
