# Estufa de pellet modelo Blade 2 de Edilkamin. Piedra natural

- Propiedad del archivo: CONSTRUNARIO
- Formato: FIEBDC-3/2012
- Programa: Construnario Versión 3.51
- Fecha de los precios: 06/07/2023
- Divisa: EUR

**BLADE212** u Estufa de pellet modelo Blade 2 de Edilkamin. Piedra natural
Profundidad reducida (cm 34,5) • hogar de fundición • resistencia cerámica • salida humos Ø 8 cm: • superior, hembra • posterior y lateral izquierd, macho (opcional) • 2 salidas de aire caliente y 3 ventiladores: • 1 salida aire caliente frontal • 2 salidas posterior canalizable para calentar un local. • Por control remoto, del ventilador frontal y del ventilador canalizado termostatizable mediante instalación sonda ambiente opcional. • programación diaria / semanal • función EASY TIMER • función RELAX (aire caliente desactivable) • Alarma reserva de pellet • radiomando “Mind Remote” • Sistema The Mind WI-FI integrado • Sistema Leonardo • Fire Control OPCIONAL • Kit airKare • Kit salida humos Ø 8 cm macho posterior y lateral izquierda • Sondas aire NTCpara lectura temperatura en canalización • Se puede combinar con las bocas de canalización SPLIT, BENT, ORIGAMI e SHARP
