# Pieza especial para fachada ventilada Curved PS de Gresmanc

- Propiedad del archivo: CONSTRUNARIO
- Formato: FIEBDC-3/2012
- Programa: Construnario Versión 3.51
- Fecha de los precios: 15/04/2024
- Divisa: EUR

**CURVEDPS** m2 Pieza especial para fachada ventilada Curved PS de Gresmanc
Pieza especial para fachada ventilada Curved PS de Gresmanc Altura: 191 mm Longitud: <1600 mm Espesor: 76 mm Peso: 54 kg/m2 Favemanc está presente en numerosos proyectos singulares, en los cuales los volúmenes y sus perspectivas toman el control de la estética del edificio. En nuestro afán de proveer a los proyectos de nuevas posibilidades, el departamento de I+D+i de Favemanc desarrolla nuevas piezas especiales de fachada ventilada cerámica.
