# Farola de calle modelo STREETLIGHT FLEX SMALL RV25ST de Ledvance

- Propiedad del archivo: CONSTRUNARIO
- Formato: FIEBDC-3/2012
- Programa: Construnario Versión 3.51
- Fecha de los precios: 20/07/2023
- Divisa: EUR

**STREETLIGHTFLEXSMALLRV25ST** u Farola de calle modelo STREETLIGHT FLEX SMALL RV25ST de Ledvance
Diseño duradero y componentes de máxima calidad para un rendimiento duradero Cableado rápido y sencillo, gracias a la apertura de la carcasa sin herramientas y al terminal de pulsador Alta uniformidad de luz 3 temperaturas de color disponibles, perfectamente adecuadas para iluminar entornos muy diversos Sin salida de luz superior (ULOR 0%) cuando se monta a 0° de inclinación Desconexión automática de la red al abrir la carcasa 5 años de garantía
