# Sensor de sol para persianas y toldos de Topelectro

- Propiedad del archivo: CONSTRUNARIO
- Formato: FIEBDC-3/2012
- Programa: Construnario Versión 3.51
- Fecha de los precios: 25/08/2023
- Divisa: EUR

**SENSORSOL_TOP** u Sensor de sol para persianas y toldos de Topelectro
Automatismo sensor sol de alta sensibilidad, con gran calidad. Envía señales a los toldos y a las persianas de tu instalación, vía radio 433.92 Mhz. Solo tendrás que alimentarlo a 230 Vac/50Hz. Automatismo compatible con todos los productos.
