# Bañera en novotech color interior blanco mate y exterior a elegir, serie Infinite de Novellini

- Propiedad del archivo: CONSTRUNARIO
- Formato: FIEBDC-3/2012
- Programa: Construnario Versión 3.51
- Fecha de los precios: 29/08/2023
- Divisa: EUR

**INFINITE** u Bañera en novotech color interior blanco mate y exterior a elegir, serie Infinite de Novellini
Imagina una experiencia personal a 360º, capaz de estimular el cuerpo y revitalizar el espíritu. Con las bañeras Novellini ponemos a tu disposición la posibilidad de tener el puro relax personal dentro de un espacio diseñado para t
