# Mortero de proyección para la realización de revocos y enlucidos en interiores de Bizcor

- Propiedad del archivo: CONSTRUNARIO
- Formato: FIEBDC-3/2012
- Programa: Construnario Versión 3.51
- Fecha de los precios: 29/08/2023
- Divisa: EUR

**Proyeccioninte** kg Mortero de proyección para la realización de revocos y enlucidos en interiores de Bizcor
APLICACIONES INTERIOR Revoco de mortero de fábrica de ladrillo, bloque de hormigón, revestimientos en garajes, cocinas, baños, etc. Está indicado para su uso en interior. Puede ser utilizado en exteriores con acabado posterior de pintura.
