# Elevador hidráulico de piscina portátil modelo Acces B1 de Blautec

- Propiedad del archivo: CONSTRUNARIO
- Formato: FIEBDC-3/2012
- Programa: Construnario Versión 3.51
- Fecha de los precios: 31/08/2023
- Divisa: EUR

**ACCESB1** u Elevador hidráulico de piscina portátil modelo Acces B1 de Blautec
Alta resistencia en un elevador hidráulico de piscina portátil, que con solo un anclaje en superficie, permite una fácil fijación y traslado para guardar el elevador o compartirlo entre varias piscinas de una misma instalación.
