# Baldosas de mosaico modelo M3-GREY-KW de Mosaic. Agregados de mármol de 5-7 mm y cemento coloreado

- Propiedad del archivo: CONSTRUNARIO
- Formato: FIEBDC-3/2012
- Programa: Construnario Versión 3.51
- Fecha de los precios: 01/09/2023
- Divisa: EUR

**MGREYKW** m2 Baldosas de mosaico modelo M3-GREY-KW de Mosaic. Agregados de mármol de 5-7 mm y cemento coloreado
El terrazo es un material decorativo totalmente personalizable para suelos y paredes, fabricado con cemento coloreado y mármol reciclado. Esta mezcla se vierte en un molde y fragua naturalmente al aire. La superficie del terrazo es entonces pulida 2 a 5mm para revelar la belleza de los agregados de mármol. Fabricamos terrazo personalizado tanto en baldosa, placas, mesas, lavabos y piezas de mobiliario.
